# Maßnahmen 4/5
Angebotsaufforderung (GAEB 90, DA83)
Vergabenummer: 3848
Eröffnung: 08.10.24 10:00
Ende der Zuschlagsfrist: 04.11.24
Währung: EUR
Auftraggeber: Stadt Hildesheim

## Maßnahmen 4/5
Datum: 09.09.24

*Hinweis*
1. Leistungsgegenstand
Die Stadt Hildesheim hat südlich der Straße Lerchenkamp
in Hildesheim ein Gewerbegebiet geschaffen. Im Zuge der
Erstellung des B-Plans wurde ein grünordnerischer
Fachbeitrag zu den notwendigen Ausgleichs- und
Ersatzmaßnahmen aufgestellt.
Gegenstand dieser Ausschreibung sind die Maßnahmnen 4
und 5, die entlang eines Gehweges südlich vom
Lerchenkamp liegen.

Die Fläche wurde zuvor teilweise als Baustraße zur
Räumung einer Kleingartenanlage genutzt. Die Fläche
muss entsprechend für die Ausgleichspflanzung
vorbereitet werden.
In dem Übersichtsplan sind die Ausgleichsfläche und der
Weg  eingezeichnet.

Die Pflanzarbeiten sollen im Herbst 2024 erfolgen.

Die auszuführenden Arbeiten umfassen folgende
Leistungen einschließlich aller Nebenarbeiten:

9 St  Baumneupflanzungen inkl. Zweibock und
Bewässerungseinrichtungen
156 St Strauchneupflanzungen

2. Geländebestand
Die Fläche befindet sich in dem Stadtteil Nordstadt
südlich der Straße Lerchenkamp.
Die Fläche ist eben und gleichmäßig gestaltet.

3. Andienung
Die Zufahrt zur Baustelle erfolgt über die Straße
Lärchenkamp
Beschädigungen von öffentlichen und privaten Flächen
sind bei nachweislichem Verschulden zu Lasten des AN
wieder fachgerecht herzustellen.

Hinweis:
Es wird dringend empfohlen, die räumlichen und
örtlichen Verhältnisse im Baustellengelände vor Abgabe
des Angebotes eingehend zu besichtigen und sich über
den Zustand der Örtlichkeit zu unterrichten.

4. Baustelleneinrichtung und Lagerflächen
Flächen für die Baustelleneinrichtung sowie
erforderliche Lagerflächen stehen ausschließlich auf
den von der BÜ zugewiesenen Baustellenflächen zur
Verfügung.
Öffentliche Flächen und Einrichtungen sind vom AN von
Verschmutzungen und Beschädigungen durch geeignete
Maßnahmen freizuhalten.

5. Wasser- / Stromversorgung
Es sind von Seiten des AG keine Anschlüsse vorhanden.
Die Beschaffung für die Wasser- und Stromversorgung ist
Sache des Auftragnehmers. Der Verbrauch ist durch
geeignete Zähler nachzuweisen. Die Kosten für den
Verbrauch, den Messer oder Zähler sowie der Anschlüsse
trägt der Auftragnehmer.

6. Vorhandene Leitungen
Der AN hat sich vor Ausführung der Arbeiten über die
Lage von Leitungen, Kabeln, Dränen, Kanälen u. a. beim
AG und bei den für die Ver- und Entsorgungsanlagen
zuständigen Trägern zu informieren.

7. Sicherheits- und Schutzmaßnahmen
Die Sicherung der gesamten Baustelle, einschließlich
der Sicherung aller Grenz- und Höhenpunkte, liegt in
Verantwortung des AN und ist während der gesamten
Bauzeit vorzuhalten.
Die Verkehrssicherungspflicht während der Baumaßnahme
obliegt dem AN.

Die Flächenbeläge befestigter Flächen in den Zufahrts-
und Transportwegebereichen der öffentlichen Wege und
Straßen sind gegen Beschädigungen zu schützen.
Der Zustand ist vor und nach Abschluss der Arbeiten vom
AN zu dokumentieren. Für nachweisliche Schäden kommt
der AN auf.

Verschmutzungen durch Transporte und Bautätigkeit sind
unverzüglich, noch am gleichen Werktag (arbeitstäglich)
zu entfernen. Alle hierfür erforderlichen Arbeiten sind
in die Gesamtkalkulation einzuberechnen und werden
nicht gesondert vergütet.

Der vorhandene und zu erhaltende Baumbestand im Gelände
und in den Zufahrtsbereichen ist gemäß DIN 18920 zu
schützen. Arbeiten im Traufbereich der Baumbestände
sind der BÜ rechtzeitig anzukündigen und vor Beginn mit
ihr nachweislich abzustimmen. In diesen Bereichen ist,
soweit nicht anders festgelegt, von Hand zu arbeiten.

8. Unterlagen und Pläne
Der AN hat alle Unterlagen, die der AG zur Verfügung
stellt, an Ort und Stelle zu prüfen, Unstimmigkeiten
rechtzeitig mit dem AG bzw. der Bauüberwachung
nachweislich abzustimmen.
Ein vollständiger Plansatz der aktuellen
Ausführungspläne ist ständig auf der Baustelle
vorzuhalten.

9. Gelände- und Höhenaufmaß, Absteckungen
Die Kosten für alle zur Baurealisierung erforderlichen
Flächen- und Höheneinmessungen sowie Absteckungen sind
in die Einheitspreise einzukalkulieren.
Alle Maße und Höhenangaben sind durch den AN vor
Baubeginn zu prüfen, etwaige Unstimmigkeiten sind mit
der Bauleitung abzustimmen!

10. Verwertungsnachweise
Die Entsorgungskosten sind nur in die dafür
vorgesehenen Positionen einzukalkulieren. Es werden nur
die Entsorgungskosten anerkannt und abgerechnet, die
mit originalen Nachweisen einer zugelassenen
Entsorgungsstelle nachgewiesen werden. Die
Entsorgungsnachweise sind der BÜ unaufgefordert
vorzulegen.
Werden die abzufahrenden Schnittgüter und Stoffe vom AN
einer Wiederverwertung zugeführt, so ist auch in diesem
Fall ein Nachweis darüber zu erbringen!

11. Aufmaße und Lieferscheine
Aufmaße für Teilleistungen, die durch nachfolgende
Arbeiten verdeckt werden, sind nach jeder einzelnen
Teilleistung festzustellen und fotografisch zu
dokumentieren. Generell sind Aufmaße und Lieferscheine
urkundenecht im Original vorzulegen.
Abrechnungszeichnungen müssen von der Bauüberwachung
anerkannt sein.

12. Abnahmen
Die zu erbringenden Leistungen sind grundsätzlich
förmlich abzunehmen. Die Abnahmebereitschaft ist dem AG
durch den AN rechtzeitig schriftlich anzuzeigen.

13. Abrechnung
Im Rahmen der Schlussrechnung sind die Mengen anhand
von Aufmaßen auszuweisen.
Hierzu sind alle erforderlichen Aufmaße gemeinsam vom
AG und AN durchzuführen und zu unterschreiben. Der
Aufmaßtermin ist mit der örtlichen Bauaufsicht des AG
einen Tag vorher zu vereinbaren.
Eine zusätzliche Vergütung für diese Leistung durch den
AG erfolgt nicht. Kosten hierfür sind in das Angebot
einzukalkulieren.

13. Kampfmittel
Bei dem Baugelände besteht teilweise
Kampfmittelverdacht mit der Empfehlung des
Kampfmittelüberwachungsdienstes, die Erdarbeiten zu
überwachen. Der Kampfmittelüberwachungsdienst wird
durch den AG direkt beauftragt. Für die aufgeführten
Leistungen insbesondere der Erdarbeiten sind die
zusätzlichen Behinderungen und Erschwernisse durch die
Kampfmittelüberwachung einzukalkulieren. Der
überwiegende Teil der Erdarbeiten wird vom
Kampfmittelüberwachungsdienst beaufsichtigt, deren
Anweisungen zu folgen ist. Bei der Ausführung sind die
Arbeitsanweisung für Arbeiten der
Kampfmittelbeseitigung in Niedersachsen und darin
enthaltene Ausführungsbestimmungen des KBD
Niedersachsen zwingend zu beachten. Die Einsätze der
Überwachung sind vom AN zu koordinieren und auf ein
Mindestmaß zu beschränken. Die Leistungsminderung ist
in die Einheitspreise einzukalkulieren. Die
Arbeitshilfen Kampfmittelräumung des BMUB und BMVg sind
zu berücksichtigen.

14. Denkmalschutz
Der Fachbereich Bauaufsicht Umwelt und Klimaschutz hat
die Maßnahme am 28.09.2023 genehmigt.
Für alle Erdarbeiten gelten die Bestimmungen des NDSchG
hinsichtlich unerwarteter Funde (Melde- und
Anzeigepflicht bei Bodenfunden gem. § 14 NDSchG)

15. Zusätzliche technische Vertragsbedingungen
Für das Angebot und die Ausführung gelten die
Allgemeinen Vertragsbedingungen für die Ausführung von
Bauleistungen (VOB/B), die Allgemeinen Technischen
Vertragsbedingungen für Bauleistungen (VOB/C) und die
zusätzlichen Vertragsbedingungen des AG sowie sämtliche
für dieses Gewerk zutreffenden DIN- Normen,
Vorschriften, Regelwerke und Richtlinien in der aktuell
gültigen Fassung. Des Weiteren sind die anerkannten
Regeln der Technik und die gesetzlichen Bestimmungen zu
beachten. Besonders hingewiesen wird auf:

DIN 18299 Allg. Regelungen für Bauarbeiten jeder Art
DIN 18300 Erdarbeiten
DIN 18320 Landschaftsbauarbeiten
DIN 18915 Bodenarbeiten
DIN 18916 Pflanzen und Pflanzarbeiten
DIN 18917 Rasen und Saatarbeiten
DIN 18920 Schutz von Bäumen

Anlagen zum Leistungsverzeichnis:

Übersichtsplan

Pflanzschema

Zusätzliche Vertragsbedingungen des AG.

### Bereich 1 Landschaftsbauarbeiten

#### Abschnitt 1.1 Baustelleneinrichtung

**1.1.10 Baustelle einrichten Sämtl.LV-Abschn.*Zufahrt vorh.**
StL-Nr. 21310110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.1.20 Baustelle räumen Sämtl. LV-Abschn.**
StL-Nr. 21310111201
Baustelle von allen Geräten, Anlagen, Einrichtungen und
dgl. räumen. Benutzte Flächen und Wege entsprechend dem
ursprünglichen Zustand herrichten. Soweit nicht für
bestimmte Leistungen für das Räumen der Baustelle gesonderte Positionen im Leistungsverzeichnis enthalten
sind, gilt die Pauschale
für alle Leistungen sämtlicher Abschnitte des Leistungsverzeichnisses.
Menge: 1,000 psch

#### Abschnitt 1.2 Herrichten

*Hinweis*
Jeglicher Aushub ist durch getrennte Mieten auf durch
den AG zugewiesenen Flächen zu Beprobung zu lagern.

**1.2.10 STS auskoffern, T bis 0,30 m, lagern**
Überwachungspflichtiges Tragschichtmaterial ehemalige
Baustraße profilgerecht, abtragen, laden, und
fachgerecht in Miete zwischenlagern, einfache
Transportentfernung bis 50 m, Abtragstiefe bis 0,30 m,
Homogenbereiche bzw. Bodenklassen gemäß
Baugrundgutachten.
Ausführung in Teilflächen. Abrechnung nach
Volumenaufmaß in den Abtragsbereichen.
Menge: 20,000 m³

**1.2.20 STS aufnehmen und entsorgen**
Tragschichtmaterial ehemalige Baustraße von Miete
wieder aufnehmen und gemäß Angabe Baugrundgutachter
abtransportieren und einer Verwertung nach Wahl des AN
zuführen, einschl. Entsorgungsgebühren.
Nach LAGA M20 Zuordnungsklasse Z1.1 eingestuft,
Homogenbereiche bzw. Bodenklassen gemäß
Baugrundgutachten.
Menge: 20,000 m³

**1.2.30 Zulage für Boden LAGA Z1.1**
Zulage zu Abtragspositionen für die Entsorgung
anfallender Böden gemäß Zuordnungswert LAGA M 20 Z1.1
bei einer zugelassenen Deponie.
Ausführung nur nach Freigabe durch den baubegleitenden
Bodengutachter und auf ausdrückliche Anordnung des AG.
Einschließlich Laden, Abtransportieren und
Deponiegebühren.
Abrechnung nur auf Vorlage Entsorgungsbeleg mit
Ausweisung der zugelassenen Deponie, Verwertungs- bzw.
Entsorgungstelle.
Menge: 36,000 t

**1.2.40 Boden mit Neophyten Fallopia japonica auskoffern und entsorgen**
Aufwuchs Japanischer Knöterich inkl. Wurzelwerk und
umliegenden Boden großzügig roden, laden, fachgrerecht
entsorgen. Wurzelreste aus dem Bodenbereich entfernen.
Menge: 1,000 m³

**1.2.50 Asphalt abbrechen, lagern**
Vorhandenen Asphaltbelag, Dicke ca. 10 cm, abbrechen,
aufnehmen, laden und fachgerecht in Miete
zwischenlagern, einfache Transportentfernung bis 50 m.
Verwertungsklasse A: teerfreier Straßenaufbruch mit
leichten Verunreinigungen, AVV: 17 03 02,  DK 0
Ausführung in Teilflächen. Abrechnung nach
Volumenaufmaß in den Abtragsbereichen.

Ausführungsbereich: ehem. Grundstückszufahrt,
größtenteils Boden überdeckt
Menge: 1,000 m³

**1.2.60 Asphalt aufnehmen und entsorgen**
Asphaltbelag von Miete wieder aufnehmen und gemäß
Angabe Baugrundgutachter abtransportieren und einer
Verwertung nach Wahl des AN zuführen, einschl.
Entsorgungsgebühren.

Verwertungsklasse A: teerfreier Straßenaufbruch mit
leichten Verunreinigungen,
AVV: 17 03 02,  DK 0

Abrechnung nach Wiegekarten in Verbindung mit
Abtragsprofilen.
Einschließlich Deponiegebühren.
Menge: 1,000 m³

**1.2.70 Deklarationsanalyse LAGA/ Ersatzbaustoffverordnung**
Deklarationsanalyse gemäß LAGA Tabelle II 1.2-1 mit
Mindestumfang. Einzelparameter: Trockensubstanz,
Kohlenwasserstoff, PAK, TOC, EOX, Schwermetalle und
Eluat sowie Ersatzbaustoffverordnung.
Einschl. An- und Abfahrt mit Probeentnahme.
Übergabe der Untersuchungsergebnisse digital und 1-fach
in Papierform.
Menge: 1,000 St

**1.2.80 Rückbau Zaun, Drahtgeflecht inkl. Pfosten H 180 cm**
Zaunanlage, Drahtgeflecht, H ca. 1,80 m, inkl.
Zaunpfähle aus Stahl einschließlich Fundamenten aus
Beton, abbrechen,
laden, abtransportieren und entsorgen.
Einschl. erforderlicher Werkzeuge, Geräte, Erd-,
Zuschnitt- und
Nebenarbeiten und Entsorgungsgebühren. Abrechnung nach
Länge gemäß örtlichem Aufmaß.
Menge: 3,000 m

**1.2.90 Mähen zukünftige Vegetationsflächen**
Ruderalfläche mähen.
Mähgut entsorgen.
Menge: 650,000 m²

**1.2.100 Gehölz (Clematis) roden und entsorgen**
Clematisaufwuchs aus Gehölz entfernen und inkl.
Wurzelwerk roden, bis 3,0 m Höhe, Räumgut fachgerecht
entsorgen
Menge: 1,000 Stk

**1.2.110 Zulage Baugrund tiefenlockern, T bis 60 cm**
Baugrund in stark verdichteten Bereichen im Bereich
künftiger
Vegetationsflächen lockern durch Untergrundlockerung,
Lockerungstiefe bis 60 cm, mit geeignetem Gerät nach
Wahl des AN (z. B. Wippscharlockerer), Abstand der
Aufreißhacken <50 cm, Steine und Fremdkörper mit
Durchmesser >5 cm, Unkraut und schwer verrottbare
Pflanzenteile absammeln und der geordneten
Wiederverwertung zuführen, einschl.
Entsorgungsgebühren. Flächen profilgerecht
nachplanieren.
Ausführung nur auf besondere Anweisung des AG bzw. der
BÜ.
Abrechnung nach gemeinsamen örtlichen Aufmaß mit der
BÜ.
Ausführung in Teilflächen.
Menge: 200,000 m²

**1.2.120 Pflegeschnitt Gehölz**
Acer campestre, Höhe  bis 3,0 m
Schnittgut aufnehmen und fachgerecht entsorgen
Menge: 1,000 Stk

**1.2.130 Oberboden liefern und einbauen**
Oberboden für Pflanz- und Rasenflächen liefern, fördern
und
profilgerecht einbauen, Einbaustärke Rasenflächen 10
cm,
Pflanzflächen 30 cm, Bodengruppe 4 DIN 18915, mit 4-6
Gewichtsprozent organischer Substanz, frei von
Fremdstoffen,
Dauerunkräutern und Wurzelrhizomen sowie Steinen über
5 cm Durchmesser, Förderweg bis 100 m, Abrechnung nach
Lieferscheinen.
Menge: 15,000 m³

#### Abschnitt 1.3 Pflanzenlieferliste

*Hinweis*
Nachfolgende Gehölze liefern

Einweisung zur Pflanzung wird vor Ort vom AG
durchgeführt.

*Hinweis*
Gebietseigene Gehölze entsprechend dem "Leitfaden zur
Verwendung gebietseigener Gehölze, 2011

Für die Pflanzenlieferungen von gebietseigenen Gehölzen
gelten folgende Bedingungen:

-Die Herkunft der Pflanzen aus dem jeweiligen
Vorkommensgebiet (VKG) ist durch Vorlage eines
Zertifikates, das die Mindeststandards der
Zertifizierung gebietseigener Gehölze ( Quelle)
erfüllt, nachzuweisen.
-Das Zertifikat ist bei Anlieferung der Pflanzen
vorzulegen. Die Pflanzfreigabe kann bis zur Vorlage des
Zertifikates verweigert werden.
-Auf den Lieferpapieren und den Pflanzenetiketten ist
eine eindeutige Vorkommensgebietsnummer zu verwenden,
die es ermöglicht, die Pflanzware über alle
Produktionsstufen bis zum Erntebestand zurück zu
verfolgen.
-Es ist zu gewährleisten, dass die Nachverfolgbarkeit
der angegebenen Kenndaten bis zum Erntebestand ohne
erheblichen Aufwand möglich ist.
-Der Auftraggeber behält sich vor, im Rahmen von
Kontrollprüfungen die Pflanzenlieferung anhand der
Kenndaten bis zum Erntebestand zu überprüfen.
-Die Angaben zu den Vorkommensgebieten beziehen sich
auf den BMU-Leitfaden 2012.

*Hinweis*

**1.3.10 Acer campestre**
Acer campestre (Feldahorn)
H, 3xv, mDb, 12 - 14, mit durchgehendem Leittrieb, aus
extra weitem Stand
Menge: 5,000 St

**1.3.20 Carpinus betulus**
Carpinus betulus (Hainbuche)
H, 3xv, mDb, 12 - 14, mit durchgehendem Leittrieb, aus
extra weitem Stand
Menge: 4,000 St

*Hinweis*

**1.3.30 Cornus sanguinea**
Cornus sanguinea (Roter Hartriegel)
vStr, 4Tr,  60-100, VKG 4
Menge: 21,000 St

**1.3.40 Corylus avellana**
Corylus avellana (Haselnuss)
vStr, 4 Tr., 60-100, VKG 4
Menge: 19,000 St

**1.3.50 Crataegus monogyna**
Crataegus monogyna (Eingriffliger Weißdorn)
vStr,3 Tr., 60-100, VKG 4
Menge: 5,000 St

**1.3.60 Euonymus europaeus**
Euonymus europaeus (Pfaffenhütchen)
C3, 60-100, VKG 4
Menge: 26,000 St

**1.3.70 Lonicera xylosteum**
Lonicera xylosteum (gewöhnliche Heckenkirsche)
C3, 60-100, VKG 4
Menge: 26,000 St

**1.3.80 Malus sylvestris**
Malus sylvestris (Holzapfel)
vStr, 3Tr, 60-100, VKG 4 und 1
Menge: 14,000 St

**1.3.90 Prunus spinosa**
Prunus spinosa (Schlehe)
vStr, 3Tr, 60-100, VKG 4 und 1
Menge: 10,000 St

**1.3.100 Salix caprea**
Salix caprea (Salweide)
Str, 2xv, 4Tr., 60-100, VKG 4
Menge: 14,000 St

**1.3.110 Viburnum opulus**
Viburnum opulus (gewönlicher Schneeball)
vStr, 4Tr., 60-100, VKG 4
Menge: 21,000 St

#### Abschnitt 1.4 Pflanz- und Saatarbeiten

*Hinweis*
Die Pflanzenlieferung und die Pflanzarbeiten haben nach
DIN 18916 Pflanzen und Pflanzarbeiten zu erfolgen, das
heisst u.a.:
Gehölze müssen den Gütebestimmungen für
Baumschulpflanzen entsprechen, Stauden, Blumenbulben,
-zwiebeln und -knollen der EG-Verordnung.
Mangelhafte Pflanzen (z.B. mit Trocken-, Rinden-,
Transport- und Bruchschäden) dürfen nicht verwendet
werden und sind unverzüglich von der Baustelle zu
entfernen.
Die Pflanzen sind während des Transports und der
Lagerung bis zur Pflanzung gegen Austrocknung,
Überhitzung bzw. Frost zu schützen.
Ein längerer Pflanzeneinschlag (d.h. eine Lagerung der
Pflanzen auf der Baustelle > 48 h) ist vom AN
prinzipiell zu vermeiden und wird nicht vergütet,
sofern er nicht vom AG verschuldet ist.
Die Wurzeln ballenloser Pflanzen sind vor Pflanzung mit
scharfem Schneidwerkzeug zurückzuschneiden.
Die Pflanzen sind in artgerechte Tiefe zu pflanzen.
Beim Rückschnitt oberirdischer Pflanzenteile ist die
natürliche Wuchsform zu erhalten.
Gießmulden sind für alle Großgehölze und
Solitärpflanzen herzustellen.
Unmittelbar nach der Pflanzung sind alle Pflanzen
durchdringend anzuwässern. Dieser Arbeitsgang gehört
mit zum Pflanzvorgang und wird nicht gesondert
vergütet.
Nach Ende der Frostperiode ist eine Überprüfung der
Pflanzung durchzuführen. Hochgefrorene und schräg
stehende Pflanzen sind wieder anzudrücken und zu
richten.
Pflanzen, die in Art und Sorte vom LV abweichen, sind
bis 2 Jahre nach der Pflanzung nach Aufforderung des AG
vom AN unentgeltlich gegen die geforderten Arten
auszutauschen. Dieses gilt nicht, wenn Art- oder
Sortenersatz dem AG angezeigt wurde und in Absprache
mit diesem erfolgte.
Sämtliche Pflanzen des LVs sind vom AN zu liefern und
zu pflanzen. Dies schließt, sofern das LV nicht
Ausnahmen dazu anführt, alle erforderlichen
Nebenarbeiten wie z.B. Aushub und Verfüllung von
Pflanzgruben, Herstellung von Gießrändern und
Anwässerung ein. Alle Nebenleistungen sind in die
Einheitspreise der einzelnen Pflanzenpositionen mit
einzurechnen.
Abnahmefähig sind Gehölz- und Staudenpflanzungen zu dem
Zeitpunkt, an dem Sicherheit über den Anwuchserfolg
besteht. Direkt nach der Pflanzung abnahmefähig sind
Ein- und Zweijahresblumen, Blumenbulben, -zwiebeln und
-knollen sowie Gehölz- und Staudenpflanzungen bei
vereinbartem Verzicht auf Leistungen der
Fertigstellungspflege.

**1.4.10 Hochstamm pflanzen, H. 12-14,Sol.m.B.**
Hochstamm pflanzen.
Pflanzschnitt durchführen. Pflanzloch herstellen.
Gießrand entsprechend Pflanzlochgröße anlegen.
Brauchbaren Boden wieder einbauen. Gehölz liefern wird
gesondert vergütet.
Gehölz = Hochstamm, Stammumfang 12 bis 14 cm, Solitär
mit Ballen.
Pflanzloch '80 x 80x 60 cm, Sohle 20 cm tief lockern '
Überschüssigen Boden seitlich einplanieren.
Menge: 9,000 St

**1.4.20 Baumverankerung Doppelpfahl herstellen**
Baumverankerung mit Doppelpfahl herstellen
Baumpfähle: Länge 3,00m, Zopfstärke 8/10cm,
Setzen der Baumpfähle als Doppelpfahl, 120cm tief,
Baum am oberen Ende mit Kokosstrick verankern,
inkl. Lieferung des Materials.
Menge: 9,000 St

**1.4.30 Strauch pflanzen, Str. 60-100, Co**
Strauch pflanzen.
Pflanzschnitt durchführen. Pflanzloch herstellen.
Brauchbaren Boden wieder einbauen. Gehölz liefern wird
gesondert vergütet.
Gehölz = Strauch, 60-100, Container.
Pflanzloch '60 x 60x 40 cm, Sohle 10 cm tief lockern '
Überschüssigen Boden seitlich einplanieren.
Menge: 156,000 St

**1.4.40 Rasenansaat mit RSM herstellen RSM 7.1.2**
Rasenansaat mit RSM herstellen. Saatgut ohne Entmischung ausbringen und einarbeiten.
Fläche = Krautsaum und Freifläche zwischen
Gehölzpflanzungen
Feinplanum herstellen.
Saatgutmenge 20 g/m2.
Regelsaatgutmischung (RSM) 7.1.2 Landschaftsrasen -
Standard mit Kräutern.
Abrechnung nach Aufmaß
Menge: 200,000 m²

#### Abschnitt 1.5 Fertigstellungspflege 31.10.2027

*Hinweis*
Die Fertigstellungspflege hat für die Gehölzpflanzungen
nach DIN 18916 zu erfolgen.

Der AN hat die Notwendigkeit einzelner Pflegearbeiten
selbst zu überwachen. Jeder einzelne Arbeitsgang ist
jedoch dem AG bzw. der Bauleitung rechtzeitig vor
Beginn der Ausführung schriftlich anzuzeigen. Der AG
bzw. die Bauleitung hat dem Erfordernis eines Pflege-
oder Bewässerungsganges zuzustimmen.

Die angebotenen Pflegekosten gelten als Festpreise. Zu
erwartende Kostensteigerungen während der Pflegedauer
sind vom Bieter bei der Angebotsabgabe zu
berücksichtigen.

Der Einheitspreis ist für die jeweils spezifizierte
Anzahl der Arbeitsgänge anzugeben. Weicht die Anzahl
der tatsächlich erforderlichen und durchgeführten
Arbeitsgänge davon ab, so ist der Einheitspreis bei der
Rechnungsstellung proportional umzurechnen.

Die Bereitstellung der zur Pflege notwendigen
Materialien ist in den Einheitspreis mit
einzukalkulieren.

**1.5.10 Bäume wässern**
Bäume wässern einschließlich aller Nebenleistungen
sowie inkl. Wasser und dessen Lieferung.
Mindestwassermenge je Arbeitsgang und Baum = 100l.

Bei der Kalkulation sind 10 Wässerungsgänge pro Jahr
zugrunde zu legen. Die anerkannten Wässerungsgänge
werden mit je 1/30 des Einheitspreises vergütet.

EP = Wässerungspreis/Stück x 30 Wässerungsgänge

Wässerung bei Beachtung der Witterung und auf Anweisung
der Bauleitung. Die Wässerungsgänge sind kurzfristig
innerhalb von 8 Werktagen nach Aufforderung durch die
Bauleitung auszuführen.
Menge: 9,000 St

**1.5.20 Sträucher wässern**
Sträucher wässern einschließlich aller Nebenleistungen
sowie inkl. Wasser und dessen Lieferung.
Mindestwassermenge je Arbeitsgang und Strauch = 20 l.

Bei der Kalkulation sind 10 Wässerungsgänge pro Jahr
zugrunde zu legen. Die anerkannten Wässerungsgänge
werden mit je 1/30 des Einheitspreises vergütet.

EP = Wässerungspreis/Stück x 30 Wässerungsgänge

Wässerung bei Beachtung der Witterung und auf Anweisung
der Bauleitung. Die Wässerungsgänge sind kurzfristig
innerhalb von 8 Werktagen nach Aufforderung durch die
Bauleitung auszuführen.
Menge: 156,000 St

**1.5.30 Einzelgehölz pflegen Bindung nachbess.**
Einzelgehölz pflegen
Fertigstellungspflege Hochstämme gemäß DIN 18916 und
Empfehlungen für Baumpflanzungen bis zum 31.10.2026
durchführen.''
Pfähle und Bindungen nachbessern, zu enge Bindungen
lockern. Ersetzen fehlender Pfähle wird gesondert
vergütet.
Bei der Kalkulation sind 9 Pflegegänge zugrunde zu
legen (3 Pflegegänge pro Jahr). Die Terminierung der
Pflegegänge erfolgt unter Beachtung des Wuchses und in
Absprache mit der Bauleitung. Jeder Pflegegang ist der
Bauleitung umgehend durch einen
Rapportzettelanzuzeigen.
Der Einheitspreis enthält 9 Pflegegänge. Die
anerkannten Pflegegänge werden mit je 1/9 des
Einheitspreises vergütet.
(EP = Pflegepreis/Stück x 9 Pflegegänge)
Menge: 9,000 St

**1.5.40 Baumpfahl setzen**
Baumpfahl, gekegelt und gespitzt, standfest setzen.
Gehölz anbinden.
Pfahllänge 3,00 m, Zopfdurchmesser 8 bis 10 cm.
Pfahl 'aus Nadelholz geschält und imprägniert als
Ersatz für beschädigte Baumpfähle. Demontage des
beschädigten Baumpfahls einschl.
Befestigungsmaterialien.'
Eine Bindung je Pfahl.
Bindung = Kokosstrick, dick (1 kg = 40 m), Bindung aus
doppelter 8-er Schlaufe, auf Abstand umwickelt. Bindung
am Pfahl annageln.
Menge: 2,000 St

**1.5.50 Extensivfläche mähen Mähgut bleibt liegen**
Extensivfläche entsprechend der ökologischen Funktion
mähen.
Die Krautsäume sollen sich durch natürliche Sukzession
entwicklen. Um ein Artenreichtum zu fördern soll 2 mal
im Jahr gemäht werden.
Biotoptyp Krautsaum durch natürliche Sukzession
entstanden
Mähgut bleibt liegen.
Der Einheitspreis enthält 6 Mähgänge. Die anerkannten
Mähgänge werden mit je 1/6 des Einheitspreises
vergütet.
Menge: 650,000 m²

#### Abschnitt 1.6 Entsorgung

**1.6.10 Hindernis im Boden aus Beton, unbewehrt, abbrechen**
Hindernis im Boden aus Beton, unbewehrt, abbrechen,
laden, abtransportieren und entsorgen, Einzelvolumen ab
0,10
m³ bis 1,00 m³.
Einschl. erforderlicher Werkzeuge, Geräte, Erd-,
Zuschnitt- und
Nebenarbeiten und Entsorgungsgebühren. Abrechnung nach
Rauminhalt gemäß örtlichem Aufmaß.
Menge: 1,000 m³

**1.6.20 Gemischte Bauabfälle entsorgen**
Gemischte Bauabfälle sammeln, laden und entsorgen.
Nicht schadstoffbelasteter, nicht gefährlicher Abfall,
nicht
überwachungsbedürftig.
Abfallschlüssel nach EWC 1702.
Gemische aus Holz, Glas und Kunststoff. Abrechnung nach
Entsorgungsnachweisen, einschließlich
Entsorgungsgebühren.
Menge: 1,000 m³

**1.6.30 Gemischten Bauschutt entsorgen**
Mineralischen unsortierten Bauschutt aufnehmen, laden
und entsorgen. Nicht schadstoffbelasteter, nicht
gefährlicher, nicht überwachungsbedürftiger Abfall,
Abfallschlüssel nach EWC 170107.
Gemische aus Beton, Ziegeln, Fliesen und Keramik.
Abrechnung nach Entsorgungsnachweisen, einschließlich
Entsorgungsgebühren.
Menge: 1,000 m³

**1.6.40 Organischen Abfall entsorgen**
Organischen Abfallentsorgen,
Wurzelstuken, Astwerk, etc.
fördern und einem Entsorgungsträger nach Unterlagen des AG übergeben.
Abgerechnet wird nach Wiegescheinen.
Gebühren der Abfallentsorgung sind einzurechnen.
Menge: 1,000 t

#### Abschnitt 1.7 Stundenlohnarbeiten

*Hinweis*
Die nachfolgenden technischen Vorbemerkungen gelten
ergänzend zur VOB Teil C neueste Ausgabe.

Stundenlohnarbeiten dürfen nur auf besondere Anweisung
der Bauleitung ausgeführt werden. Als Nachweis hierfür
sind täglich Stunden- u. Materialrapporte zu erstellen.
Mit der Unterzeichnung dieses Angebotes erklärt der
Bieter rechtsverbindlich, dass die Verrechnungssätze
der Stundenlohnarbeiten unter Beachtung der
preisrechtlichen Vorschriften ermittelt sind und
unabhängig von der Anzahl der abgerechneten Stunden
Gültigkeit haben. Die Verrechnungskosten beinhalten die
Gemeinkosten, Sozialbeiträge, evtl. vermögenswirksame
Leistungen, Wagnis und Gewinn sowie sonstige
Nebenkosten.
Die Stundenlohnzettel (Original mit Kopie) sind dem
Vertreter des Auftraggebers innerhalb von drei Tagen
zur Unterzeichnung vorzulegen. Das Original ist zum
Verbleib beim Auftraggeber bestimmt.
Später vorgelegte Stundenzettel und Rapporte ohne
Unterschrift werden bei der Abrechnung nicht
berücksichtigt.
Eine Vergütung besser qualifizierter Arbeitskräfte als
für die Durchführung der Leistung erforderlich wird
nicht gewährt.
Die Unterschrift unter Stundenlohnzetteln gilt nicht
als Rechnungsanerkennung. Es bleibt die Prüfung
vorbehalten.

Preisangaben auf den Stundenzetteln verpflichten den
Autraggeber nicht zu entsprechender Vergütung ohne
Rechnungsprüfung. Bei den Stundenlohnarbeiten werden
nur die reinen Arbeitszeiten für Personal- und
Maschineneinsatz vergütet.
Die Einheitspreise für die Stundenlohnarbeiten
enthalten sämtliche Nebenkosten, die Maschinenstunden
verstehen sich einschließlich Transport zur Baustelle,
Betriebsstoff und geschultem Bedienpersonal.
Bei offensichtlich unzureichender Stundenleistung
werden die Stunden nur in angemessenem Umfang bezahlt,
oder es wird nach Wahl des Auftraggebers die
Vereinbarung einer Vergütung verlangt, die dem
Einheitspreis einer vergleichbaren Leistung unter
Berücksichtigung aller Umstände entspricht.

**1.7.10 Vorarbeiter oder Polier**
Menge: 2,000 Std

**1.7.20 Facharbeiter**
Menge: 2,000 Std

**1.7.30 Hilfsarbeiter**
Menge: 1,000 Std

USt %: 19,00
